# Betriebsdienst GB Lingen
Angebotsaufforderung (GAEB DA XML 3.2, DA83)
Projekt: 914240
Währung: EUR
Vergabeart: Öffentliche Ausschreibung
Eröffnung: 13.10.2026 10:00:00
Ende der Zuschlagsfrist: 12.11.2026
Ausführungsende: 09.12.2026
Auftraggeber: Niedersächsische Landesbehörde für, Straßenbau und Verkehr, Geschäftsbereich Lingen, NLSTBV-LIN, Lucaskamp 9, 49809 Lingen (Ems), Lucaskamp 9, 49809 Lingen (Ems), Telefon 0591/8007-100, Fax 0591/8007-145, E-Mail poststelle-lin@nlstbv.niedersachsen.de
Erstellt mit: GXML Toolbox V3.3 R20230829, iTWO_64 V25.0.891, 30.09.2026

## 321580 Grabenprofilierung SM MEP 2026
Datum: 30.09.2026

*Hinweis: Hinweis zu nachstehender OZ*
Die Angaben in der Baubeschreibung sowie den Anlagen zur Leistungsbeschreibung, insbesondere in der Bedarfsmeldung der Straßenmeisterei sind zu beachten.

### Abschnitt 00 SM Meppen

#### Unterabschnitt 00.00 Bundessstraßen - P914243, A321581

**00.00.0001 Verk.sich. kürzerer Dauer durchf.**
*** Pauschalposition
Verkehrssicherung an Arbeitsstellen von kürzerer Dauer betriebsfertig aufbauen, vorhalten, instand setzen, betreiben, umsetzen, umbauen und abbauen.
Vorübergehende Verkehrssicherungsarbeiten durchführen.

Für bewegliche Arbeitsstelle. Länge und Dauer der Verkehrsführung 'entsprechend dem Leistungsfortschritt'. Ausführung gemäß verkehrsrechtlicher Anordnung und unter Berücksichtigung der örtlichen Gegebenheiten.

Bei 'Tageslicht'. Auf- und Abbau der Verkehrseinrichtungen täglich vor Arbeitsbeginn und nach Arbeitsende.

Verkehrsrechtliche Anordnungen unter Einarbeitung und Beachtung der beiliegenden Verkehrszeichenpläne des AG einholen und zugehörige Unterlagen erstellen.
Eventuelle Ortsbesichtigungen zur Erstellung der Planunterlagen für die verkehrsrechtlichen Anordnungen durchführen. Anfallende Gebühren für verkehrsrechtliche Anordnungen sind einzurechnen.

Die Angaben in den anliegenden "Ergänzenden Erläuterungen zur Verkehrssicherung" und Ziffer 3.1 der Baubeschreibung sind zu beachten.

Pauschale gilt für alle Leistungen dieses Abschnittes des Leistungsverzeichnisses.
Menge: 1,000 Psch

**00.00.0002 Grabenprof. wied. herst. FB - Ablage**
Graben von Fahrbahn aus gemäß Baubeschreibung mit geeignetem Gerät räumen und profilgerecht wiederherstellen.

Das in der Sohle befindliche Grabenräumgut ist auf dem Gewässerradstreifen / der gesamten Grabenböschungsfläche profilgerecht zu verteilen.

Die Leistung ist in Teilflächen an mehreren Straßen gemäß Bedarfsmeldung zu erbringen.

Verschmutzte Fahrbahn sofort säubern.
In den zu bearbeitenden Gräben muss mit schwankenden Wasserständen gerechnet werden.
Menge: 26903,000 m

**00.00.0003 Grabenprofil wied. herst. RW - Ablage**
Graben vom Radweg aus gemäß Baubeschreibung mit geeignetem Gerät räumen und profilgerecht wiederherstellen.

Das in der Sohle befindliche Grabenräumgut ist auf dem Gewässerradstreifen / der gesamten Grabenböschungsfläche profilgerecht zu verteilen.

Die Leistung ist in Teilflächen an mehreren Straßen gemäß Bedarfsmeldung zu erbringen.

Verschmutzten Radweg sofort säubern.
In den zu bearbeitenden Gräben muss mit schwankenden Wasserständen gerechnet werden.
Menge: 13897,000 m

#### Unterabschnitt 00.01 Landesstraßen - P924243, A321582

**00.01.0001 Verk.sich. kürzerer Dauer durchf.**
*** Pauschalposition
Verkehrssicherung an Arbeitsstellen von kürzerer Dauer betriebsfertig aufbauen, vorhalten, instand setzen, betreiben, umsetzen, umbauen und abbauen.
Vorübergehende Verkehrssicherungsarbeiten durchführen.

Für bewegliche Arbeitsstelle. Länge und Dauer der Verkehrsführung 'entsprechend dem Leistungsfortschritt'. Ausführung gemäß verkehrsrechtlicher Anordnung und unter Berücksichtigung der örtlichen Gegebenheiten.

Bei 'Tageslicht'. Auf- und Abbau der Verkehrseinrichtungen täglich vor Arbeitsbeginn und nach Arbeitsende.

Verkehrsrechtliche Anordnungen unter Einarbeitung und Beachtung der beiliegenden Verkehrszeichenpläne des AG einholen und zugehörige Unterlagen erstellen.
Eventuelle Ortsbesichtigungen zur Erstellung der Planunterlagen für die verkehrsrechtlichen Anordnungen durchführen. Anfallende Gebühren für verkehrsrechtliche Anordnungen sind einzurechnen.

Die Angaben in den anliegenden "Ergänzenden Erläuterungen zur Verkehrssicherung" und Ziffer 3.1 der Baubeschreibung sind zu beachten.

Pauschale gilt für alle Leistungen dieses Abschnittes des Leistungsverzeichnisses.
Menge: 1,000 Psch

**00.01.0002 Grabenprof. wied. herst. FB - Ablage**
Graben von Fahrbahn aus gemäß Baubeschreibung mit geeignetem Gerät räumen und profilgerecht wiederherstellen.

Das in der Sohle befindliche Grabenräumgut ist auf dem Gewässerradstreifen / der gesamten Grabenböschungsfläche profilgerecht zu verteilen.

Die Leistung ist in Teilflächen an mehreren Straßen gemäß Bedarfsmeldung zu erbringen.

Verschmutzte Fahrbahn sofort säubern.
In den zu bearbeitenden Gräben muss mit schwankenden Wasserständen gerechnet werden.
Menge: 23220,000 m

**00.01.0003 Grabenprofil wiederherstellen RW**
Graben vom Radweg aus gemäß Baubeschreibung mit geeignetem Gerät räumen und profilgerecht wiederherstellen.

Das in der Sohle befindliche Grabenräumgut ist auf dem Gewässerradstreifen / der gesamten Grabenböschungsfläche profilgerecht zu verteilen

Die Leistung ist in Teilflächen an mehreren Straßen gemäß Bedarfsmeldung zu erbringen.

Verschmutzten Radweg sofort säubern.
In den zu bearbeitenden Gräben muss mit schwankenden Wasserständen gerechnet werden.
Menge: 15370,000 m

**00.01.0004 Grabenprof. wied. herst. Landseite**
Graben von der Landseite aus gemäß Baubeschreibung mit geeignetem Gerät räumen und profilgerecht wiederherstellen.

Das in der Sohle befindliche Grabenräumgut ist auf dem Gewässerradstreifen / der gesamten Grabenböschungsfläche profilgerecht zu verteilen

Die Leistung ist in Teilflächen an mehreren Straßen gemäß Bedarfsmeldung zu erbringen.

Verschmutzte Fahrbahn sofort säubern.
In den zu bearbeitenden Gräben muss mit schwankenden Wasserständen gerechnet werden.
Menge: 300,000 m
